# Mensa der GSL
Angebotsaufforderung (GAEB DA XML 3.3, DA83)
Projekt: 2023-032
Währung: EUR
Erstellt mit: GXML Toolbox V3.3 R20220330, ORCA AVA 27 27.00.00, 01.04.2026

## Projektbezogene Vorbemerkungen Baubeschreibung
1. Angaben zum Bauvorhaben
Neubau Mensa, Umbau WC-Kern und HLS-Ertüchtigung an der Grundschule in Leimersheim

Name und Anschrift des Auftraggebers:
Ortsgemeinde Leimersheim
Am Deutschordensplatz 1
76761 Rülzheim

Beschreibung des Bauvorhabens:
Die Grundschule in Leimersheim soll im Rahmen der Ganztagesbetreuung eine Mensa erhalten. Die Räume der Lehrküche werden umgebaut und erweitert. Weiterhin werden die angrenzenden Räume und der WC-Kern im Erdgeschoss im Bereich HLS vollständig saniert.
Bauherr ist die Ortsgemeinde Leimersheim
Geplante Sanierungsmaßnahme im Einzelnen:

Entkernung und Sanierung Bestands-Mensa, Erdgeschoss
Neubau Mensa-Anbau mit Terrasse, Erdgeschoss
HLS-Sanierung in diesem Bereich für die neuen Funktionen "Mensa und Mensa-Anbau" im KG, EG und Außenbereich.

Umbau und Sanierung WC-Kern, Erdgeschoss
HLS-Sanierung für WC-Kern, EG und Außenbereich
Rückbau und Neuausstattung Waschtische in den Klassenräumen

2. Angaben zur Örtlichkeit

Anschrift Baustelle:
Grundschule Leimersheim "Kardinal-Wendel-Schule"
Abraham-Weil-Str. 2a
76774 Leimersheim

3. Besondere Umstände

Die Baumaßnahme wird teils im laufenden Betrieb der Schule ausgeführt.  Während der gesamten Bauzeit ist besonders auf die sichere Absperrung der Baustelle zu achten und dies täglich zu überprüfen.

Uneingeschränkt sind Arbeiten in den Schulferien 2026 möglich.

Hausrecht auf dem gesamten Gelände hat die Grundschule und der Bauherr.

Die Schule mit Außenbereich ist rauchfrei. Geraucht werden kann nur außerhalb des Schulgeländes.
Die WC-Anlagen im Gebäude dürfen nicht benutzt werden. Ein Baustellen-WC, Sanitärcontainer ist bauseits vorhanden.

4. Termine und Fristen

Vorgesehener Beginn der Fliesenarbeiten:
Ausführungsbeginn: siehe Verdingungsunterlagen, Terminplan und Vorbemerkungen
Ausführungsende: siehe Verdingungsunterlagen, und Vorbemerkungen zum LV

Angaben zur Baustelle

5. Lage und Transportwege

Die Baustelle ist von der Abraham-Weil-Straße zu erreichen. Bei der Zufahrt auf das Schulgelände ist der Bereich abzusperren, um die Kinder nicht zu gefährden.  Der Außenbereich / Grasfläche vor der Mensa wird abgesperrt und Lagerflächen ausgewiesen.
Der Baustellenbereich mit Lagerflächen ist mit Bauzaun bauseits abgesichert.

6. Sonstige Baustelleneinrichtung
Strom und Wasser:
Baustromkasten ist bauseits vorhanden.
Stromanschluss zur Nutzung durch Auftragnehmer (AN) ist auf der Baustelle bis max. 400 V, 16 A vorhanden. Wasser- und Abwasseranschlüsse zur Nutzung durch AN sind auf der Baustelle vorhanden.

Arbeits- und Lagerflächen:
Die ausgewiesenen Flächen sind einzuhalten.

Freizuhaltende Flächen:
Die Feuerwehrzufahrt und Feuerwehraufstellfläche muss jederzeit frei bleiben und darf nicht zum Parken oder Lagern benutzt werden. Verkehrs- und Gewichtsbeschränkung sind zu beachten An das Baugrundstück angrenzende Straßen, Wege und Parkplätze sind für Fußgänger -, Rad-und Kfz-Verkehr freizuhalten.

Zugang:
Der Zugang zur Baustelle erfolgt über die Abraham-Weil-Straße. Die arbeitenden Personen auf der Baustelle haben sich, zur Kontrolle der Anwesenheit in der Schule anzumelden.
Arbeitsbekleidung mit Angaben zu der ausführenden Firma ist wünschenswert.

Angaben zur Ausführung:

7. Allgemeines

Die Entsorgung von Abfall nach den Abschnitten 4.1.11 und 4.1.12 ATV DIN 18299 hat umgehend, spätestens täglich zum Abschluss der jeweiligen Arbeiten zu erfolgen. Alternativ zum Abfahren ist das Entsorgen in geeignete, auf der Baustelle lagernde Abfalltransportbehälter des Auftragnehmers zulässig. Es obliegt in diesem Fall dem jeweiligen AN selber dafür zu sorgen, dass keine Unbefugten Abfälle in diese Behälter füllen.
Die Abfalltrennung und Entsorgung hat auf geeignete Deponien im Kreis Germersheim, RLP zu erfolgen.

Bei den Arbeiten muss das Tageswerk äußerst sauber verlassen werden, um am darauffolgenden Tag einen störungsfreien Schulbetrieb zu ermöglichen. Besenreinheit genügt.  Werden Abfälle nicht fristgerecht entfernt, behält sich der Auftraggeber vor, die Abfälle auf Kosten des Verursachers entfernen zu lassen.
Bei Abbrucharbeiten ist besondes darauf zu achten, dass sich Staub nicht großflächig verteilen kann. Entsprechende Maßnahmen sind hier zu treffen. Für vermeidbare Schäden behält sich der AG Schadenersatz vor. Gefahrenbereiche sind abzusperren und zu kennzeichnen. Vorhandene Verkehrsflächen, Bauteile und Pflanzbestände sind mit geeigneten Maßnahmen zu schützen. Der AN hat sich eigenverantwortlich über das Vorhandensein und die Lage von Anlagen und Leitungen im Gelände zu informieren und gegebenfalls zu schützen.

8. Normen und Regeln

Die Brandschutzanordnung "Baustelle" von der Brandschutzdienststelle der Kreisverwaltung Germersheim ist verbindlich einzuhalten.
Ansprechpartner:
BAR Thomas Maier, Kreisverwaltung Germersheim
Brandschutzdienststelle- Vorbeugender Brandschutz
Tel: 07274-53-356, Fax: 07274-53-15356
t.maier@kreis-germersheim.de

Grundlage für den Vertrag, Ausführung und Abrechnung ist die VOB, Teil B u. C, in der derzeit gültigen Fassung.
Insbesondere sind folgende DIN-Normen und Vorschriftten zu beachten:

- DIN 4102 Brandverhalten von Baustoffen und Bauteilen
- Unfallverhütungsvorschriften
- Unfallverhütungsvorschrift "Schulen" (DGUV Vorschrift 81)
  mit Hinweís Bau und Ausrüstung (DGUV Regel 102-002, bisher BG/GUV-SR S2)

-VOB-C DIN 18299 Allgemeine Regelungen für Bauarbeiten jeglicher Art

Arbeiten auf Stundennachweis und Arbeiten für nicht vorgesehene Leistungen dürfen erst nach Genehmigung durch den Bauherrn und die Bauleitung ausgeführt werden; siehe hier insb. VOB B § 15. Die Taglohnarbeiten sind werktäglich einzureichen. Bedenken gegen die vorgesehene Ausführung müssen vor Vertragsunterzeichnung und Arbeitsbeginn geltend gemacht werden.

Die im Leistungsverzeichnis aufgeführten Positionen umfassen die Lieferung der erforderlichen Materialien und Hilfsmittel, sowie den kompletten Einbau; gegebenfalls mit Vorhaltung und Abbau nach Fertigstellung.

Angaben zur Ausführung

9. Allgemeines

Bei funkenerezeugenden Arbeiten in der Nähe zu erhaltender Bauteile sind Glasflächen, glasierte Keramikoberflächen und andere durch Funkenflug gefährdete Oberflächen abzudecken.
Vor Ausführungsbeginn hat der Auftragnehmer mit dem Auftraggeber festzulegen, wo das zu verwendete Material auf der Baustelle gelagert werden kann, um gegenseitige Störungen am Bau beteiligter Handwerker während der Bauausführung zu vermeiden.
Wenn bauseitige Vorleistungen erforderlich sind, hat der Auftragnehmer dem Auftraggeber rechtzeitig die erforderlichen Angaben, möglichst in Verbindung mit Detailzeichnungen zu übergeben.

Alle Maße sind vor der Ausführung am Bau zu überprüfen, sofern keine Detailzeichnungen mit verbindlichen Maßen vorliegen.

Späne vom Bohren und Fräsen, sowie Reste von Schleifstaub sind sofort von den bearbeitenden Teilen zu entfernen.

Sonstige Angaben

Der Auftragnehmer verpflichtet sich vertraglich, keine illegale Beschäftigung und Schwarzarbeit einzusetzen.

Der Auftragnehmer hat dafür Sorge zu tragen, während der Ausführung seiner Leistungen immer mindestens ein fließend deutsch-sprechender Mitarbeiter seiner Firma auf der Baustelle anwesend ist.
Zu den auf der Baustelle vorzuhaltenden Ausführungsunterlagen zählt neben den Ausführungsplänen auch eine Ausfertigung dieser Leistungsbeschreibung.

Eine Besichtigung der Örtlichkeiten wird empfohlen.

## Technische Vertragsbedingungen
Bei der Benutzung von Maschinen und Geräten ist darauf zu achten, dass
nur schallgedämmte Geräte verwendet werden, um Lärmbelästigungen nach
den gültigen Vorschriften einhalten zu können.

## Technische Vorbemerkungen-Fliesenarbeiten
Technische Vorbemerkungen

1. In allen Nassräumen werden an Wänden und Böden Feuchtigkeitsabdichtungen nach der Abdichtungsnorm DIN 18534 - Abdichtung von Innenräumen angebracht nach dem Merkblatt des ZDB ”Verbundabdichtungen - Hinweise für die Ausführung von flüssig zu verarbeitende Verbundabdichtungen mit Bekleidungen und Belägen aus Fliesen und Platten für den Innen- und Außenbereich”.

Stoffe für Abdichtungen nach diesem Merkblatt müssen den Anforderungen des Merkblattes: ”Prüfung von Abdichtungsstoffen und Abdichtungssystemen für die Abdichtung des ZDB entsprechen. Dies ist auf Verlangen des Auftraggebers durch Vorlage eines Prüfzeugnisses einer anerkannten Prüfstelle nachzuweisen. Ansprüche auf den geeigneten Untergrund sind rechtzeitig schriftlich geltend zu machen.

2. Die lot- und waagerechten Bewegungsfugen dürfen nicht durch den Fliesenbelag geschlossen werden und sind bis auf die Ansetzfläche von Mörtel freizuhalten.

3. Die von Fremdhandwerkern lose angebrachten Dosen oder Installationsteile sind vom Fliesenleger auf Fugenkreuz oder Fugenmitte einzuarbeiten. Der Fliesenleger ist verpflichtet, dies in Zusammenarbeit mit dem jeweiligen Handwerker durchzuführen.

4. Für die Mischungsverhältnisse der Mörtel und die Kornabstufung der Zuschlagstoffe gilt DIN 18352. Es dürfen nur genormte Zemente Verwendung finden. Der zur Verwendung kommende Sand muss rein, d.h. frei von Lehm, Ton und anderen Stoffen sein, die den Abbindeprozess oder die Endfestigkeit ungünstig beeinflussen können. Die Mörtel sind maschinell gut durchzumischen. Für Fliesenkleber und Fertigmörtel gilt die DIN EN 12004.

Für die Beschaffenheit der Zuschlagstoffe gilt sinngemäß DIN 1045. Wenn nicht anders gefordert, sind die Mischungsverhältnisse für den Verlegemörtel wie folgt einzuhalten:

a) für Bodenbeläge aus Fliesen nach DIN-EN 14411, etwa 1:5 - 1:6 nach RT

b) für Wandbeläge aus Fliesen nach DIN-EN 14411 etwa 1:4 - 1:5 nach RT.

5. Ein vor dem Ansetzen der Fliesen anzubringender Zementspritzbewurf ist vom Auftragnehmer herzustellen und im Einheitspreis einzukalkulieren.

6. Das Anarbeiten der Beläge an Installationsdurchführungen, aufgehende Bauteile, Bewegungsfugen u.ä. ist im EP einzukalkulieren.

7. Das Verfugen der Wand- und Bodenbeläge hat so zu erfolgen, daß eine einwandfreie Verbindung des Fugenmörtels mit dem Verlegemörtel gewährleistet ist. Wird von der Bauleitung die Zugabe eines Mörtelzusatzmittels vorgeschrieben oder wird ein hydraulischer Fertigfugmörtel verarbeitet, sind die Verarbeitungsrichtlinien des Herstellerwerkes zu beachten.

8. Die Grundreinigung bzw. ggfl. erforderliches Absäuern der Wand- und Bodenbeläge ist im EP einzukalkulieren.

## Allgemeine Vorbemerkungen-Fliesenarbeiten
Allgemeine Vorbemerkungen

1. Maßgebend für die nachstehend ausgeschriebenen Fliesenarbeiten sind:

VOB-DIN 18352 Fliesen- und Plattenarbeiten

DIN EN 14411 Keramische Fliesen und Platten - Begriffe, Klassifizierung, Gütemerkmale und Kennzeichnung

Gruppe B Ia - Feinsteinzeugfliesen - Trockengepresste keramische Fliesen und Platten mit niedriger Wasseraufnahme E < 0,5%

Gruppe B Ib - Glasierte Steinzeugfliesen - Trockengepresste keramische Fliesen und Platten mit niedriger Wasseraufnahme 0,5% < E < 3%

Gruppe B IIa - Trockengepresste keramische Fliesen und Platten

Wasseraufnahme 3% < E 6%

Gruppe B IIb - Trockengepresste keramische Fliesen und Platten

Wasseraufnahme 6% < E 10%

Gruppe B III - Steingutfliesen - Trockengepresste keramische Fliesen und Platten mit hoher Wasseraufnahme E > 10%

DIN EN 12 004 Mörtel und Klebstoffe für Fliesen und Platten

DIN 18 157 Ausführung keramischer Bekleidungen im Dünnbettverfahren

DIN 18 195-1 Abdichtungen

DIN 18 560 Estriche im Bauwesen

DIN 18 550 Putz

DIN 18 531 Abdichtung von Balkonen, Loggien und Laubengängen

DIN 18 534 Abdichtung von Innenräumen

DIN 18 535 Abdichtung von Behälter und Becken

2. Alle Leistungen sind nach den Plänen und Angaben des Architekten oder nach den vom Architekten genehmigten Zeichnungen und Verlegeplänen auszuführen. Als selbstverständlich wird vorausgesetzt, dass sich die Anbieter vor der Preisermittlung mit allen Vertragsbedingungen, Plänen, Zeichnungen sowie den Bau- und örtlichen Verhältnissen vertraut gemacht haben.

3. Der Auftragnehmer ist vor Ausführung seiner Arbeiten verpflichtet, die Maße der Rohbau-arbeiten mit den Maßen der Ausführungszeichnungen zu vergleichen. Etwa vorhandene Mängel und fachliche Fehler der Vorarbeiten - soweit diese durch Sinneswahrnehmung überprüfbar sind und die Güte der anschließenden Arbeiten beeinträchtigen können - sind der Bauleitung vor Beginn der Arbeiten schriftlich anzuzeigen.

4. Für die sichere Lagerung seiner Baustoffe und Maschinen sowie für die Unterbringung seiner Mitarbeiter muß der Auftragnehmer sorgen.

5. Später verdeckt liegende Leistungen werden nur abgenommen, solange diese noch offen liegen. Die Bauleitung ist deshalb rechtzeitig zur Teilabnahme aufzufordern. Für abweichende Ausführungen ist der Auftragnehmer verantwortlich.

6. Fertige Bodenbeläge sind gegen Verunreinigungen durch Abdecken mit einem geeigneten Material z.B. Neoprenvlies zu schützen.

7. Die Einheitspreise umfassen die Lieferung des gesamten Materials und die Ausführung aller Arbeiten einschließlich aller Nebenleistungen, sowie die erforderlichen Gerüste bis 2 m Höhe.

8. Aufmaß und Abrechnung erfolgen nach VOB - Teil C in der aktuellen Ausgabe. Alle anfallenden Nebenarbeiten werden von der Bauleitung gesondert in Auftrag gegeben und verrechnet:

9. Der AN verpflichtet sich, die Baustelle in einem ordentlichen Zustand zu halten. Anfallender Schutt und Müll ist von einem Entsorgungsunternehmen nach Wahl des AN abzufahren und die fachgerechte Entsorgung ist zu dokumentieren. Die Kosten sind in die Einheitspreise einzukalkulieren.

10. Die Gewährleistungspflicht beginnt mit dem Tag der Schlussabnahme der gesamten Leistung.

## 024A Fliesen- und Plattenarbeiten

### Titel 01 Mensa

#### Bereich 01.01 Vorbereitende Arbeiten

**01.01.1 Reinigen,Bodenflächen,Estrich**
*** Bezugsbeschreibung
Bodenfläche als Vorbereitung für nachfolgend beschriebene Fliesenarbeiten von Staub und losen Verschmutzungen befreien.
Anfallender Schutt wird Eigentum
des AN und ist fachgerecht zu Entsorgen.

Einbauort: EG:
Anbau: Küche, Personal-WC, Vorraum

Untergrund: Calciumsulfatgebundener Fließestrich, CAF-C25-F5, d=61-63 mm, Fussbodenheizung
Menge: 35,000 m2

**01.01.2 Unebenheiten verspachteln, 3mm**
*** Bezugsbeschreibung
Untergrund durch Auftrag einer geeigneten Feinspachtelmasse für nachfolgend beschriebene Fliesenarbeiten egalisieren.
Liefern und fachgerecht gemäß den Herstellerrichtlinien einbauen, inkl. aller Kleinteile und Nebenarbeiten.

Dicke bis 3,0mm

Untergrund: Calciumsulfatgebundener Fließestrich, CAF-C25-F5, d=61-63 mm, Fussbodenheizung

Angebotenes Fabrikat: '.........'
Menge: 35,000 m2

**01.01.3 Unebenheiten ausgleichen**
*** wie Position 01.01.2
Ausgleich von größeren Unebenheiten
Dicke bis 10 mm

Untergrund: Calciumsulfatgebundener Fließestrich, CAF-C25-F5, d=61-63 mm, Fussbodenheizung
Menge: 1,000 m2

**01.01.4 Haftgrundierung,Bodenfläche**
Voranstrich/Haftgrundierung als Beschichtung auf Bodenflächen für nachfolgende beschriebene Fliesenarbeiten auftragen.
Liefern und fachgerecht gemäß den Herstellerrichtlinien einbauen, inkl. aller Kleinteile und Nebenarbeiten.

Untergrund: Calciumsulfatgebundener Fließestrich, CAF-C25-F5, d=61-63 mm, Fussbodenheizung

Angebotenes Fabrikat: '..........'
Menge: 35,000 m2

**01.01.5 Abdichtung Boden**
Schnellabbindende, flexible 1-komponentige Dichtschlämme
als Abdichtung auf vorhandenen Untergrund 2-lagig auftragen.
Menge: 35,000 m2

**01.01.6 Abdichtung Wand**
Schnellabbindende, flexible 1-komponentige Dichtschlämme
als Abdichtung auf vorhandenen Untergrund 2-lagig auftragen.
Menge: 100,000 m2

**01.01.7 Abdichtung, 2-komp. Polyurethan**
Flexible, rissüberbrückende und chemikalienbeständige Flächenabdichtung unter keramischen Belägen auf Bodenflächen zur Herstellung einer Bauwerksabdichtung in hochbelasteten Nassbereichen der Beanspruchungsklasse A, B und C liefern und einbaue.
Menge: 1,000 m2

**01.01.8 Dichtband**
Dichtband für Wand- und Bodenanschlüsse liefern und einbauen
Menge: 110,000 m

**01.01.9 Dichtecken, Innen**
Dichtband zur Abdichtung im Bereich der Innenecken
Menge: 20,000 St

**01.01.10 Dichtecken, Außen**
Dichtband zur Abdichtung im Bereich der Außenecken
Menge: 20,000 St

**01.01.11 Reinigen,Wandflächen Putz**
*** wie Position 01.01.1
Reinigen Wandfläche Mauerwerk

Einbauort: EG: Küche, Bestandswand

Untergrund: Wandputz Kalkzement (Putzmörtel P II)
Menge: 50,000 m2

**01.01.12 Reinigen,Wandflächen, GiKa**
*** wie Position 01.01.1
Reinigen Wandfläche Bereiche Fliesen
Einbauort: EG: Küche, Putzraum

Untergrund: Gipskartonplatten gespachtelt
Menge: 70,000 m2

**01.01.13 Grundbeschichtung,Tiefengrund,Wandflächen**
Tiefengrund/Grundbeschichtung als Beschichtung auf Wandflächen für nachfolgend beschriebene Fliesenarbeiten auftragen.
Liefern und fachgerecht gemäß den Herstellerrichtlinien einbauen, inkl. aller Kleinteile und Nebenarbeiten.

Untergrund: Wandputz Kalkzement (Putzmörtel P II), Gipskartonplatten gespachtelt

Angebotenes Fabrikat: '.........'
Menge: 100,000 m2

**01.01.14 Abdichtungs-, Entkoppelungsbahn**
Rissüberbrückende, wasserdichte Abdichtungs- und Entkopplungsbahn aus einer hochreißfesten Polyethylenfolie mit beidseitiger Vlieskaschierung zur Ausführung einer Verbundabdichtung in normal und hochbelasteten Nassbereichen. Mit allgemeinem bauaufsichtlichem Prüfzeugnis in den Beanspruchungsklassen A, B und C
Menge: 1,000 m2

**01.01.15 Rohrdurchführungsmanschette**
Zulage zur Position der Abdcihtungsbahn für die Lieferung und den Einbau einer wasserdichten Rohrdurchführung unterhalb der keramischen Beläge.
Rohrmanschette
Menge: 2,000 St

#### Bereich 01.02 Fliesenarbeiten Mensa

*Hinweis: Musterfliesen*
Für die ausgeschrieben Positionen sind für die
Boden- und Wandfliesen entsprechende Muster
vorzulegen.

##### Abschnitt 01.02.01 Fliesenarbeiten- Boden

**01.02.01.1 Überstand von Randstreifen entfernen**
Überstand von Randstreifen anderer Gewerke an Wänden und Estrichbegrenzungen nach dem Verlegen und Verfugen des Bodenbelages entfernen; inkl. Entsorgung der anfallenden Stoffe.
Menge: 50,000 m

**01.02.01.2 Bodenfliese für R10, 30x60cm, Küche (A.01), Vorraum (A.02), P.-WC (A.03)**
*** Bezugsbeschreibung
Bodenfliese Feinsteinzeug, unglasiert, nach DIN 18157 mit Hilfe einer kunststoffvergüteten hydraulischen Dünnbettmörtels gemäß EN 12004 Klasse C2 auf Bodenflächen im Fugenschnitt verlegen.
Die Verfugung der Fliesen mit einem hydraulischen Fertigfugmörtel ist im Einheitspreis einzukalkulieren.
Im EP Einzukalkulieren sind Schnittfliesen an Wandabschlüssen, Einbauten und Belagsabschlüssen.
Liefern und fachgerecht gemäß den Herstellerrichtlinien einbauen, inkl. aller Kleinteile und Nebenarbeiten.

Format: ca. 30 x 60cm
Farbton Fliese: grau, matt, Erhebnungen abgeschrägt
Stärke: ca 8 mm
Farbton Fuge: nach Wahl des AG
Rutschhemmung: R 10, rutschhemmend, trittsicher
Untergrund: Calciumsulfat-Fließestrich (CAF-C25-F5, d=61 mm), Fussbodenheizung
Einbauort:  Küche (A.01), Vorraum (A.02), Personal-WC (A.03)

Angebotenes Fabrikat: '..........'
Menge: 35,000 m2

**01.02.01.3 Sockelfliese, R 10, 10 x 60 x 2 cm**
*** Bezugsbeschreibung
Sockelfliese, passend zur o.g. Bodenfliese R 10,siehe Vorposition
liefern und anbringen.
Größe: 10 x 60 x 2 cm
Menge: 10,000 m

**01.02.01.4 Bodenfliese R10, 30x30cm**
*** wie Position 01.02.01.2
im Format 30 x 30 cm
Menge: 1,000 m2

**01.02.01.5 Sockelfliese, R10, 10x30x2 cm**
*** wie Position 01.02.01.3
Sockelfliese, passend zur o.g. Bodenfliese R10,
liefern und anbringen.
Größe: 10 x 30 x 2 cm
Menge: 1,000 m

**01.02.01.6 Belagsabschluss-,Kantenschutzprofil**
Belagsabschlussprofil am Boden, aus Edelstahl, an Abschlüssen/Übergängen von Fliesen- zu angrenzendem
Bodenbelag in verschiedenen Längen, bis ca 2.00m,
Höhe passend zu allen zu vor beschriebenen Bodenfliesen.
Profil mit trapezförmig gelochtem Befestigungsschenkel und einem sich mit einem 87°-Winkel anschließenden und einem Abschlussschenkel mit doppelt gefalzter Kopfausbildung aus Edelstahl-Bandmaterial.
Liefern und fachgerecht gemäß den Herstellerrichtlinien einbauen, inkl. aller Kleinteile und Nebenarbeiten.

Schiene-in Edelstahl oder gleichwertig.

Angebotenes Fabrikat: '..........'
Menge: 6,000 m

**01.02.01.7 Bautrennfugenprofil, Alu**
Bautrennfugenprofil aus Alu natur matt eloxiert in verschiedenen Längen, Höhe passend zu vor beschriebenen Fliesen aus Steinzeug. Bautrennfugenprofil mit trapezförmig gelochten Befestigungsschenkeln, seitlicher Gelenkanbindung und einem ineinander verschiebbaren Mittelteil liefern und fachgerecht einbauen.
Liefern und fachgerecht gemäß den Herstellerrichtlinien einbauen, inkl. aller Kleinteile und Nebenarbeiten.

Angebotenes Fabrikat: '..........'

Einbauort: Anbau, Vorraum / Küche
Menge: 2,000 m

##### Abschnitt 01.02.02 Fliesenarbeiten-Wand

**01.02.02.1 Wandfliese, 30x60cm, Küche u. Putzraum, Trinkbrunnen**
Wandfliese Feinsteinzeug, glasiert, nach DIN 18157 mit Hilfe einer kunststoffvergüteten hydraulischen Dünnbettmörtels gemäß EN 12004 Klasse C2 auf Wandflächen im Fugenschnitt verlegen.
Die Verfugung des Belages mit einem hydraulischen Fertigfugmörtel ist im Einheitspreis einzukalkulieren.
Im EP Einzukalkulieren sind Schnittfliesen an Wandabschlüssen, Einbauten und Belagsabschlüssen.
Liefern und fachgerecht gemäß den Herstellerrichtlinien einbauen, inkl. aller Kleinteile und Nebenarbeiten.

Format: ca. 30 x 60cm
Farbton Fliese: weiß, bzw. nach Wahl des BH
Farbton Fuge: grau (nach Absprache mit Bauherr oder Bauleitung)
Höhe: raumhoch, ca. 3,51 m in Küche u. Putzraum
Untergrund: Gipskartonplatten u. Bestands-MW Wände

Angebotenes Fabrikat: '..........'

Einbauort: Küche (A.01), Putzraum (0.11)
Menge: 95,000 m2

**01.02.02.2 Wandfliese, 30x60 cm, Personal-WC**
Wandfliese Feinsteinzeug, glasiert, nach DIN 18157 mit Hilfe einer kunststoffvergüteten hydraulischen Dünnbettmörtels gemäß EN 12004 Klasse C2 auf Wandflächen im Fugenschnitt verlegen.
Die Verfugung des Belages mit einem hydraulischen Fertigfugmörtel ist im Einheitspreis einzukalkulieren.
Im EP Einzukalkulieren sind Schnittfliesen an Wandabschlüssen, Einbauten und Belagsabschlüssen.
Liefern und fachgerecht gemäß den Herstellerrichtlinien einbauen, inkl. aller Kleinteile und Nebenarbeiten.

Format: ca. 30 x 60 cm
Farbton Fliese: weiß, bzw. nach Wahl des BH
Farbton Fuge: grau (nach Absprache mit Bauherr oder Bauleitung)
Höhe: ca. 1,60m bei Wandbereichen in WC
Untergrund: GK-Platten

Angebotenes Fabrikat: '..........'

Einbauort: Personal WC, Anbau
Menge: 6,000 m2

**01.02.02.3 Wandfliese, farbig, 30x60cm**
*** Bezugsbeschreibung
Wandfliese Feinsteinzeug, glasiert, nach DIN 18157 mit Hilfe einer kunststoffvergüteten hydraulischen Dünnbettmörtels gemäß EN 12004 Klasse C2 auf Wandflächen im Fugenschnitt als Farbakzente, im Wechsel verlegen.
Die Verfugung des Belages mit einem hydraulischen Fertigfugmörtel ist im Einheitspreis einzukalkulieren.
Im EP Einzukalkulieren sind Schnittfliesen an Wandabschlüssen, Einbauten und Belagsabschlüssen.
Liefern und fachgerecht gemäß den Herstellerrichtlinien einbauen, inkl. aller Kleinteile und Nebenarbeiten.

Format: ca. 30 x 60cm
Farbton Fliese: farbig (nach Absprache mit Bauherr oder Bauleitung)
Farbton Fuge: grau (nach Absprache mit Bauherr oder Bauleitung)

Vereinzelte Fliesen in Farbe
Untergrund: Gipskartonplatten gespachtelt, Mauerwerk verputzt

Angebotenes Fabrikat: '..........'
Menge: 2,000 m2

**01.02.02.4 Wandfliesen in Fenster- u. Türleibung**
*** wie Position 01.02.02.3
Wandfliesen an Fenster- u. Türleibungen u. oberer Abschluss horizontale Fläche von Installationsvorwand anbringen.
Breite der Leibung: ca. 15-30 cm,
Brüstungshöhe ca. 1,40 m
Einbauort: Küche,
Menge: 20,000 m

**01.02.02.5 Fensterbrüstung, Wandfliesen**
Fensterbrüstung mit Bauplatte, XPS-Kern,
ausbilden und mit den Wandfliesen belegen.
Einbauort: Küche
Menge: 5,000 m

**01.02.02.6 Revisionsklappe befliesbar 20x30**
Revisionsklappe 20 x 30, befliesbar passend zur Wandfliese mit umlaufender Lippendichtung und Gipskartoneinlage,Fliesenrahmen Edelstahl V2A feuchtraumgeeignet, mit verdeckten Schnappverschlüssen und Fangeinrichtung, für Wandmontage liefern, einbauen und befliesen inkl. aller Kleinteile und Nebenarbeiten, verfugen

Einbauort: Küche,  Revision f. RW-Schacht
Menge: 1,000 St

**01.02.02.7 Revisionsklappe befliesbar 50x30**
Revisionsklappe 50 x 30, befliesbar passend zur Wandfliese mit umlaufender Lippendichtung und Gipskartoneinlage,Fliesenrahmen Edelstahl V2A, feuchtraumgeeignet, mit verdeckten Schnappverschlüssen und Fangeinrichtung, für Wandmontage liefern, einbauen und befliesen inkl. aller Kleinteile und Nebenarbeiten, verfugen

Einbauort: Putzraum,  Revision f. Schacht
Menge: 1,000 St

**01.02.02.8 Aussparung herstellen,Wandbelag bis 8 cm**
*** Bezugsbeschreibung
Herstellen von Aussparungen im vorbeschriebenen Wandbelag für Schalter, Rohrdurchführungen und Dübel, Durchmesser bis ca. 8cm.

Fachgerecht gemäß den Herstellerrichtlinien herstellen, inkl. aller Kleinteile und Nebenarbeiten.
Anfallender Schutt wird Eigentum des AN und ist fachgerecht zu Entsorgen.
Menge: 30,000 St

**01.02.02.9 Aussparung herstellen, Wandbelag, Größe : 8-15 cm**
*** wie Position 01.02.02.8
in der Größe d= 8-15 cm
Menge: 6,000 St

**01.02.02.10 Kantenschutz-/Eckprofil,Edelstahl**
Kantenschutz- und Eckprofil in verschiedenen Längen, Höhe passend zu vor beschriebenen Wandfliesen aus Steinzeug.
Eckprofil mit trapezförmig gelochtem Befestigungsschenkel und rechtwinkliger Sichtfläche liefern und fachgerecht einbauen. Der Einbau von Formteilen wie Außenecken oder Innenecken ist in die Einheitspreise einzurechnen.
Liefern und fachgerecht gemäß den Herstellerrichtlinien einbauen, inkl. aller Kleinteile und Nebenarbeiten.

Angebotenes Fabrikat: '..........'
Menge: 60,000 m

**01.02.02.11 Wandbelagsabschluss-,Rundkantenschutzprofil**
Wandbelagsabschluss-,Rundkantenschutzprofil aus Edelstahl, an Abschlüssen/Übergängen von Wandfliesen- zu angrenzenden
Wandbelag in verschiedenen Längen, bis ca. 2.20 m,
Höhe passend zu allen zu vor beschriebenen Wandfliesen.
Rundprofil mit trapezförmig gelochtem Befestigungsschenkel  aus Edelstahl-Bandmaterial.
Liefern und fachgerecht gemäß den Herstellerrichtlinien einbauen, inkl. aller Kleinteile und Nebenarbeiten.

Schiene in Edelstahl oder gleichwertig.

Angebotenes Fabrikat: '..........'
Menge: 25,000 m

**01.02.02.12 Dauerelastische Fuge**
Elastische Anschlußfugen in vorbeschriebenen Wand- und Bodenbekleidungen mit Hilfe eines Dichtstoffes auf Silicon- oder auf PU-Basis, herstellen. Dreiflankenhaftung des Dichtstoffes ist durch Einbau einer geschlossenzelligen Rundschnur auszuschließen. Lieferung und Einbau der Rundschnur ist im EP einzukalkulieren.
Liefern und fachgerecht gemäß den Herstellerrichtlinien einbauen, inkl. aller Kleinteile und Nebenarbeiten.

Farbe: nach Wahl des AG
Fugenbreite: ca. 10 mm
Fugentiefe: ca.10 mm
Menge: 200,000 m

##### Abschnitt 01.02.03 Reinigung

**01.02.03.1 Erstreinigung Boden- u. Wandbelag, Titel 01**
Erstreinigung, Zementschleier des Boden- u. Wandbelags aus Titel 01 Mensa
mit geeigneten Reinigungsmittel fachgerecht durchführen.

Die Erstreinigung sollte frühestens nach einem Zeitraum von 4 Tagen nach Verfugung vorgenommen werden

Die Verarbeitungsrichtlinien des Herstellers sind zu beachten

Fabrikat: '.......................................'
Menge: 1,000 St

#### Bereich 01.03 Stundenlohnarbeiten

**01.03.1 Vorarbeiter**
Stundenlohnarbeiten Vorarbeiter für nicht
vorhersehbare Leistungen nach ausdrücklicher Aufforderung durch den AG.
Stundenlohnzettel sind der Bauleitung innerhalb von drei Werktagen unaufgefordert zur Unterschrift vorzulegen.
Menge: 1,000 h

**01.03.2 Facharbeiter**
Stundenlohnarbeiten Facharbeiter für nicht
vorhersehbare Leistungen nach ausdrücklicher
Aufforderung durch den AG.
Stundenlohnzettel sind der Bauleitung innerhalb von drei Werktagen unaufgefordert zur Unterschrift vorzulegen.
Menge: 1,000 h

**01.03.3 Helfer**
Stundenlohnarbeiten Helfer für nicht
vorhersehbare Leistungen nach ausdrücklicher Aufforderung durch den AG.
Stundenlohnzettel sind der Bauleitung innerhalb von drei Werktagen unaufgefordert zur Unterschrift vorzulegen.
Menge: 1,000 h

### Titel 02 WC-Kern

#### Bereich 02.01 Vorbereitende Arbeiten

**02.01.1 Reinigen,Bodenflächen,Estrich**
*** Bezugsbeschreibung
Bodenfläche als Vorbereitung für nachfolgend beschriebene Fliesenarbeiten von Staub und losen Verschmutzungen befreien.
Anfallender Schutt wird Eigentum
des AN und ist fachgerecht zu Entsorgen.
Einbauort: EG: WC-Kern

Untergrund: Zementestrich
Menge: 20,000 m2

**02.01.2 Unebenheiten verspachteln, 3mm**
*** Bezugsbeschreibung
Untergrund durch Auftrag einer geeigneten Feinspachtelmasse für nachfolgend beschriebene Fliesenarbeiten egalisieren.
Liefern und fachgerecht gemäß den Herstellerrichtlinien einbauen, inkl. aller Kleinteile und Nebenarbeiten.

Untergrund: Calciumsulfatgebundener Fließestrich, CAF-C25-F5, d=61-63 mm, Fussbodenheizung

Angebotenes Fabrikat: '.........'
Menge: 20,000 m2

**02.01.3 Unebenheiten ausgleichen**
*** wie Position 02.01.2
Ausgleich von größeren Unebenheiten
Dicke bis 10 mm

Untergrund: Calciumsulfatgebundener Fließestrich, CAF-C25-F5, d=61-63 mm, Fussbodenheizung
Menge: 1,000 m2

**02.01.4 Haftgrundierung,Bodenfläche**
Voranstrich/Haftgrundierung als Beschichtung auf Bodenflächen für nachfolgende beschriebene Fliesenarbeiten auftragen.
Liefern und fachgerecht gemäß den Herstellerrichtlinien einbauen, inkl. aller Kleinteile und Nebenarbeiten.

Untergrund: Calciumsulfatgebundener Fließestrich, CAF-C25-F5, d=61-63 mm, Fussbodenheizung

Angebotenes Fabrikat: '..........'
Menge: 20,000 m2

**02.01.5 Abdichtung Boden**
Schnellabbindende, flexible 1-komponentige Dichtschlämme
als Abdichtung auf vorhandenen Untergrund 2-lagig auftragen.
Menge: 20,000 m2

**02.01.6 Abdichtung Wand**
Schnellabbindende, flexible 1-komponentige Dichtschlämme
als Abdichtung auf vorhandenen Untergrund 2-lagig auftragen.
Menge: 40,000 m2

**02.01.7 Abdichtung, 2-komp. Polyurethan**
Flexible, rissüberbrückende und chemikalienbeständige Flächenabdichtung unter keramischen Belägen auf Bodenflächen zur Herstellung einer Bau-werksabdichtung in hochbelasteten Nassbereichen der Beanspruchungsklasse A, B und C liefern und einbaue.
Menge: 1,000 m2

**02.01.8 Dichtband**
Dichtband für Wand- und Bodenanschlüsse liefern und einbauen
Menge: 80,000 m

**02.01.9 Dichtecken**
Dichtband zur Abdichtung im Bereich der Ecken
Menge: 15,000 St

**02.01.10 Reinigen,Wandflächen Putz**
*** wie Position 02.01.1
Reinigen Wandfläche Mauerwerk
Einbauort: EG: WC-Kern (Bestand)

Untergrund: verputzes MW
Menge: 30,000 m2

**02.01.11 Reinigen,Wandflächen, GK**
*** wie Position 02.01.1
Reinigen Wandfläche Bereiche Fliesen
Einbauort: EG: WC-Kern
Untergrund: Gipskartonplatten gespachtelt
Menge: 10,000 m2

**02.01.12 Grundbeschichtung,Tiefengrund,Wandflächen**
Tiefengrund/Grundbeschichtung als Beschichtung auf Wandflächen für nachfolgend beschriebene Fliesenarbeiten auftragen.
Liefern und fachgerecht gemäß den Herstellerrichtlinien einbauen, inkl. aller Kleinteile und Nebenarbeiten.

Untergrund: Wandputz Kalkzement (Putzmörtel P II), Gipskartonplatten gespachtelt

Angebotenes Fabrikat: '.........'
Menge: 40,000 m2

**02.01.13 Abdichtungs-, Entkopelungsbahn**
Rissüberbrückende, wasserdichte Abdichtungs- und Entkopplungsbahn aus einer hochreißfesten Polyethylenfolie mit beidseitiger Vlieskaschierung zur Ausführung einer Verbundabdichtung in normal und hochbelasteten Nassbereichen sowie in Schwimmbecken. Mit allgemeinem bauaufsichtlichem Prüfzeugnis in den Beanspruchungsklassen A, B und C
Menge: 1,000 m2

**02.01.14 Rohrdurchführungsmanschette**
Zulage zur Position der Abdcihtungsbahn für die Lieferung und den Einbau einer wasserdichten Rohrdurchführung unterhalb der keramischen Beläge.
Rohrmanschette
Menge: 1,000 St

#### Bereich 02.02 Fliesenarbeiten WC-Kern

*Hinweis: Musterfliesen*
Für die ausgeschrieben Positionen sind für die
Boden- und Wandfliesen entsprechende Muster
vorzulegen.

##### Abschnitt 02.02.01 Fliesenarbeiten- Boden

**02.02.01.1 Überstand von Randstreifen entfernen**
Überstand von Randstreifen anderer Gewerke an Wänden und Estrichbegrenzungen nach dem Verlegen und Verfugen des Bodenbelages entfernen; inkl. Entsorgung der anfallenden Stoffe.
Menge: 25,000 m

**02.02.01.2 Bodenfliese für R10, 30x60cm, WC-KERN**
*** Bezugsbeschreibung
Bodenfliese Feinsteinzeug, unglasiert, nach DIN 18157 mit Hilfe einer kunststoffvergüteten hydraulischen Dünnbettmörtels gemäß EN 12004 Klasse C2 auf Bodenflächen im Fugenschnitt verlegen.
Die Verfugung der Fliesen mit einem hydraulischen Fertigfugmörtel ist im Einheitspreis einzukalkulieren.
Im EP Einzukalkulieren sind Schnittfliesen an Wandabschlüssen, Einbauten und Belagsabschlüssen.
Liefern und fachgerecht gemäß den Herstellerrichtlinien einbauen, inkl. aller Kleinteile und Nebenarbeiten.

Format: ca. 30 x 60cm
Farbton Fliese: grau, matt, Erhebnungen abgeschrägt
Stärke: ca 8 mm
Farbton Fuge: nach Wahl des AG

Rutschhemmung: R 10, rutschhemmend, trittsicher
Untergrund: Calciumsulfat-Fließestrich (CAF-C25-F5, d=61 mm), Fussbodenheizung
Einbauort: WC Herren (0.16), WC Damen (0.17)

Angebotenes Fabrikat: '..........'
Menge: 20,000 m2

**02.02.01.3 Sockelfliese, R 10, 10 x 60 x 2 cm**
*** Bezugsbeschreibung
Sockelfliese, passend zur o.g. Bodenfliese R 10,siehe Vorposition
liefern und anbringen.
Größe: 10 x 60 x 2 cm
Menge: 10,000 m

**02.02.01.4 Bodenfliese R10, 30x30cm**
*** wie Position 02.02.01.2
im Format 30 x 30 cm
Menge: 1,000 m²

**02.02.01.5 Sockelfliese, R10, 10x30x2 cm**
*** wie Position 02.02.01.3
Sockelfliese, passend zur o.g. Bodenfliese R10,
liefern und anbringen.
Größe: 10 x 30 x 2 cm
Menge: 1,000 m

**02.02.01.6 Belagsabschluss-,Kantenschutzprofil**
Belagsabschlussprofil am Boden, aus Edelstahl, an Abschlüssen/Übergängen von Fliesen- zu angrenzendem
Bodenbelag in verschiedenen Längen, bis ca 2.00m,
Höhe passend zu allen zu vor beschriebenen Bodenfliesen.
Profil mit trapezförmig gelochtem Befestigungsschenkel und einem sich mit einem 87°-Winkel anschließenden und einem Abschlussschenkel mit doppelt gefalzter Kopfausbildung aus Edelstahl-Bandmaterial.
Liefern und fachgerecht gemäß den Herstellerrichtlinien einbauen, inkl. aller Kleinteile und Nebenarbeiten.

Schiene in Edelstahl oder gleichwertig.

Angebotenes Fabrikat: '..........'
Menge: 2,000 m

##### Abschnitt 02.02.02 Fliesenarbeiten- Wand

**02.02.02.1 Wandfliese, 30x60cm, WC-Kern, Klassenzimmer WB-Nischen**
*** Bezugsbeschreibung
Wandfliese Feinsteinzeug, glasiert, nach DIN 18157 mit Hilfe einer kunststoffvergüteten hydraulischen Dünnbettmörtels gemäß EN 12004 Klasse C2 auf Wandflächen im Fugenschnitt verlegen.
Die Verfugung des Belages mit einem hydraulischen Fertigfugmörtel ist im Einheitspreis einzukalkulieren.
Im EP Einzukalkulieren sind Schnittfliesen an Wandabschlüssen, Einbauten und Belagsabschlüssen.
Liefern und fachgerecht gemäß den Herstellerrichtlinien einbauen, inkl. aller Kleinteile und Nebenarbeiten.

Format: ca. 20 x 20cm
Farbton Fliese: weiß, bzw. nach Wahl des BH
Farbton Fuge: grau (nach Absprache mit Bauherr oder Bauleitung)
Höhe: ca. 1,70 m in WC H, WC D

Untergrund: Gipskartonplatten (Installationsvorwand) u. MW (Bestand)

Angebotenes Fabrikat: '..........'

Einbauort: WC Herren (0.16), WC Damen (0.17),
Waschbecken-Nischen Klassenzimmer
Menge: 60,000 m2

**02.02.02.2 Wandfliese, farbig, 30x60cm**
Wandfliese Feinsteinzeug, glasiert, nach DIN 18157 mit Hilfe einer kunststoffvergüteten hydraulischen Dünnbettmörtels gemäß EN 12004 Klasse C2 auf Wandflächen im Fugenschnitt als Farbakzente, im Wechsel verlegen.
Die Verfugung des Belages mit einem hydraulischen Fertigfugmörtel ist im Einheitspreis einzukalkulieren.
Im EP Einzukalkulieren sind Schnittfliesen an Wandabschlüssen, Einbauten und Belagsabschlüssen.
Liefern und fachgerecht gemäß den Herstellerrichtlinien einbauen, inkl. aller Kleinteile und Nebenarbeiten.

Format: ca. 30 x 60cm
Farbton Fliese: farbig (nach Absprache mit Bauherr oder Bauleitung)
Farbton Fuge: grau (nach Absprache mit Bauherr oder Bauleitung)

Vereinzelte Fliesen in Farbe
Untergrund: Gipskartonplatten gespachtelt, Mauerwerk verputzt

Angebotenes Fabrikat: '..........'
Menge: 2,000 m2

**02.02.02.3 Wandfliese, 20 x 20 cm**
*** wie Position 02.02.02.1
im Format 20 x 20 cm
Menge: 1,000 m2

**02.02.02.4 Fensterbrüstung, Wandfliesen**
Fensterbrüstung mit Bauplatte, XPS-Kern,
ausbilden und mit den Wandfliesen belegen.
Brüstungshöhe: 1,70 m, Breite ca. 50 cm
Einbauort: WC-Kern
Menge: 4,000 m

**02.02.02.5 Revisionsklappe befliesbar 50 x50**
Revisionsklappe 50 x 50, befliesbar passend zur Wandfliese mit umlaufender Lippendichtung und Gipskartoneinlage, Fliesenrahmen Edelstahl V2A, feuchtraumgeeignet, mit verdeckten Schnappverschlüssen und Fangeinrichtung, für Wandmontage liefern, einbauen und befliesen inkl. aller Kleinteile und Nebenarbeiten, verfugen
Einbauort: WC-Herren, unterhalb des Waschtischs
Menge: 1,000 m

**02.02.02.6 Aussparungen,Wandbelag bis 8 cm**
*** Bezugsbeschreibung
Herstellen von Aussparungen im vorbeschriebenen Wandbelag für Schalter, Rohrdurchführungen und Dübel, Durchmesser bis ca. 8cm.

Fachgerecht gemäß den Herstellerrichtlinien herstellen, inkl. aller Kleinteile und Nebenarbeiten.
Anfallender Schutt wird Eigentum des AN und ist fachgerecht zu Entsorgen.
Menge: 20,000 Stck

**02.02.02.7 Aussparungen Wandbelag, Größe : 8-15 cm**
*** wie Position 02.02.02.6
in der Größe d= 8-15 cm
Menge: 4,000 St

**02.02.02.8 Kantenschutz-/Eckprofil,Edelstahl**
Kantenschutz- und Eckprofil in verschiedenen Längen, Höhe passend zu vor beschriebenen Wandfliesen aus Steinzeug.
Eckprofil mit trapezförmig gelochtem Befestigungsschenkel und rechtwinkliger Sichtfläche liefern und fachgerecht einbauen. Der Einbau von Formteilen wie Außenecken oder Innenecken ist in die Einheitspreise einzurechnen.
Liefern und fachgerecht gemäß den Herstellerrichtlinien einbauen, inkl. aller Kleinteile und Nebenarbeiten.

Angebotenes Fabrikat: '..........'
Menge: 20,000 m

**02.02.02.9 Wandbelagsabschluss-,Rundkantenschutzprofil**
Wandbelagsabschluss-,Rundkantenschutzprofil aus Edelstahl, an Abschlüssen/Übergängen von Wandfliesen- zu angrenzenden
Wandbelag in verschiedenen Längen, bis ca. 2.20 m,
Höhe passend zu allen zu vor beschriebenen Wandfliesen.
Rundprofil mit trapezförmig gelochtem Befestigungsschenkel  aus Edelstahl-Bandmaterial.
Liefern und fachgerecht gemäß den Herstellerrichtlinien einbauen, inkl. aller Kleinteile und Nebenarbeiten.

Schiene in Edelstahl oder gleichwertig.

Angebotenes Fabrikat: '..........'
Menge: 5,000 m

**02.02.02.10 Dauerelastische Fuge**
Elastische Anschlußfugen in vorbeschriebenen Wand- und Bodenbekleidungen mit Hilfe eines Dichtstoffes auf Silicon- oder auf PU-Basis, herstellen. Dreiflankenhaftung des Dichtstoffes ist durch Einbau einer geschlossenzelligen Rundschnur auszuschließen. Lieferung und Einbau der Rundschnur ist im EP einzukalkulieren.
Liefern und fachgerecht gemäß den Herstellerrichtlinien einbauen, inkl. aller Kleinteile und Nebenarbeiten.

Farbe: nach Wahl des AG
Fugenbreite: ca. 10 mm
Fugentiefe: ca.10 mm
Menge: 70,000 m

##### Abschnitt 02.02.03 Reinigung

**02.02.03.1 Erstreinigung Boden- u. Wandbelag, Titel 02**
Erstreinigung, Zementschleier des Boden- u. Wandbelags aus Titel 02 WC-Kern
mit geeigneten Reinigungsmittel fachgerecht durchführen.

Die Erstreinigung sollte frühestens nach einem Zeitraum von 4 Tagen nach Verfugung vorgenommen werden

Die Verarbeitungsrichtlinien des Herstellers sind zu beachten

Fabrikat: '.......................................'
Menge: 1,000 St

#### Bereich 02.03 Stundenlohnarbeiten

**02.03.1 Vorarbeiter**
Stundenlohnarbeiten Vorarbeiter für nicht
vorhersehbare Leistungen nach ausdrücklicher Aufforderung durch den AG.
Stundenlohnzettel sind der Bauleitung innerhalb von drei Werktagen unaufgefordert zur Unterschrift vorzulegen.
Menge: 1,000 h

**02.03.2 Facharbeiter**
Stundenlohnarbeiten Facharbeiter für nicht
vorhersehbare Leistungen nach ausdrücklicher
Aufforderung durch den AG.
Stundenlohnzettel sind der Bauleitung innerhalb von drei Werktagen unaufgefordert zur Unterschrift vorzulegen.
Menge: 1,000 h

**02.03.3 Helfer**
Stundenlohnarbeiten Helfer für nicht
vorhersehbare Leistungen nach ausdrücklicher Aufforderung durch den AG.
Stundenlohnzettel sind der Bauleitung innerhalb von drei Werktagen unaufgefordert zur Unterschrift vorzulegen.
Menge: 1,000 h
